# Neugestaltung Rathausumfeld Obernheim
Angebotsaufforderung (GAEB 90, DA83)
Projektbezeichnung: 72364 Obernheim
Projektbezeichnung: Wegebau - und Pflasterarbeiten
Eröffnung: 08.03.19 11:00
Ende der Zuschlagsfrist: 26.04.19
Währung: EUR
Auftraggeber: Gemeindeverwaltung Obernheim Hauptstraße 8 72364 Obernheim

## Rathausumfeld Obermheim
Datum: 01.02.19

### 1 Vorarbeiten für die Baustelle

**1.10 Baustelleneinrichtung und Räumung**
Einrichtung der Baustelle, wie Aufstellen und Abbau der
nötigen Baubüros, Bauhütten und Lagerschuppen, Anfuhr,
Aufstellen und Abbau der zum Baubetrieb erforderlichen
Maschinen, Geräte,Gleise usw., Anschluß der Baustelle
an das Stromnetz, Einrichten und Abbau der
Beleuchtungfür die Baustelle, Wasserversorgung und
dergl.,sowie Räumen der Baustelle einschl. Abbau und
Abtransport aller Geräte und Maschinen und
Wiederherstellen des ursprünglichen Zustandes.
Menge: 1,000 psch

**1.20 Verkehrsregelung**
Für die während der gesamten Bauzeit bei Tag und Nacht
erforderliche Verkehrsregelung des Anliegerverkehrs auf
der Baustelle und des Gesamtverkehrs auf der nicht zu
sperrenden  Strecke ( falls die Straße aus besonderen
Gründen nicht gesperrt werden kann ), Absperrung der
Baustelle, Aufstellung und Beleuchtung der Warn- und
Signalschilder sowie für sämtliche Arbeiten, die zur
Durchführung der Verkehrsregelung auf der Bau-stelle
erforderlich werden, wird pauschal vergütet. ( Bei
voller Straßensperre fällt diese Vergütung fort ).
Menge: 1,000 psch

### 2 Erdarbeiten und Entwässerung

**2.10 Boden in Flächen abtragen**
für  Fahrbahnen, Gehwege, Randsteine, Rabattplatten und
Fundamente nach DIN 18300 (2012), Bkl. 1-6 in den
Einschnitten, lösen und laden. Aushub im
vorgeschriebenen Längs- und Quergefälle. Eingeschlossen
ist Erschwernis- oder Handaushub im Bereich von
Einbauten für Ver- und Entsorgungsleitungen.
Die Abfuhr des unbrauchbaren Materials wird gesondert
vergütet.
Das Verdichten und profilgerechte Herstellen der
Rohplanie im Bereich des Erdaushubes ist einzurechnen.
Planum mit +/- 3 cm Genauigkeit auf Sollhöhe
Abgerechnet wird nach örtlichem Aufmaß.
Menge: 490,000 m³

**2.20 Unbrauchbaren Aushub abfahren und abladen Deponieklasse DK 0**
Den aus Pos. 02.0130  geladenen Boden, soweit er
unbrauchbar oder überschüssig ist, nach außerhalb der
Baustrecke abfahren einschl. aller Erschwernisse, wie
Wartezeiten usw.  Abladen auf dem Auffüllplatz nach
Weisung der Deponieaufsicht. Verschmutzungen an den
Fahrzeugen vor Verlassen der Baustelle beseitigen.
Deponiegebühren sind in den Einheitspreis einzurechnen.
Material  Deponieklasse DK 0

Der Boden geht in das Eigentum des Auftragnehmers über
und ist  entsprechende den gesetzlichen Vorschriften zu
beseitigen.
Menge: 225,000 m³

**2.30 Unbrauchbaren Aushub abfahren und abladen Verwertung ZO**
Den aus Pos. 02.0130  geladenen Boden, soweit er
unbrauchbar oder überschüssig ist, nach außerhalb der
Baustrecke abfahren einschl. aller Erschwernisse, wie
Wartezeiten usw.
Material entsorgen und verwerten
Verschmutzungen an den Fahrzeugen vor Verlassen der
Baustelle  beseitigen.
Gebühren sind in den Einheitspreis einzurechnen.
Material  LAGA ZO

Der Boden geht in das Eigentum des Auftragnehmers über
und ist  entsprechende den gesetzlichen Vorschriften zu
beseitigen.
Menge: 225,000 m³

**2.40 Unbrauchbaren Aushub abfahren und abladen Deponieklasse DK 1**
Material  Deponieklasse 1, sonst wie Pos. 02.0020

Der Boden geht in das Eigentum des Auftragnehmers über
und ist  entsprechende den gesetzlichen Vorschriften zu
beseitigen.
Menge: 20,000 m³

**2.50 Unbrauchbaren Aushub abfahren und abladen Verwertung Z 1.1**
Material  LAGA Z 1.1, sonst wie Pos. 02.0030

Der Boden geht in das Eigentum des Auftragnehmers über
und ist  entsprechende den gesetzlichen Vorschriften zu
beseitigen.
Menge: 20,000 m³

**2.60 Vorhandene Frostschutz- und Mineraltragschichten**
ausbauen, laden, innerhalb der Baustelle
transportieren, abladen, profilgerecht einbauen und
verdichten.
Menge: 65,000 m³

**2.70 Mutterboden für Grünflächen**
liefern frei Baustelle und einplanieren an Ort und
Stelle ca. 30 cm dick. Die Planie muß frei von Steinen,
profilgerecht abgezogen und zur Einsaat gerichtet
werden.
Menge: 75,000 m³

**2.80 Einsäen von Mutterbodenflächen**
mit Grassamen, Menge 25g/qm einschl. Abwalzen. Die
Flächen sind bis zur endgültigen Begrünung zu
unterhalten und nötigenfalls nachzusäen.
Menge: 240,000 m²

**2.90 Bituminöse Schichten abgrenzen**
Abspaten mit Kompressor oder absägen zur seitlichen
Begrenzung der Aushubflächen. Vergütet wird die
tatsächliche Länge bis 15 cm tief.
Menge: 20,000 m

**2.100 Vorh. Asphaltflächen Gehweg + Hofbreiche**
Bitumin. Trag- und Deckschicht in einer Lage lösen und
laden, Dicke bis 15 cm, Gehwege und Höfe;
Material wird Eigentum des AN und ist zu beseitigen.

Verwertungsklasse A gemäß der RuVA-STB 01
-Ausbauasphalt nicht teerhaltig, PAK-Gehalt <25 mg/kg
TS.
Menge: 45,000 m³

**2.110 Zuschlag für Entsorgung teerhaltiges Material**
Deckschicht, Dicke bis 4cm, Fahrbahn, dem AG ist ein
entsprechender Entsorgungsnachweis zu erbringen
Menge: 25,000 m³

**2.120 Vorhandene Stützmauern entfernen**
aus Beton bis 30 cm dick und bis 2.00 m hoch;
einschl. Fundamentbeton, Beton unbewehrt;
das Abbruchmaterial wird Eigentum des AN und ist zu
beseitigen;
Menge: 5,000 m³

**2.130 PVC-Rohre DN 200**
aus PVC-U oder Polypropylen nach DIN EN 1401/1852,
Vollwandrohre füllstofffrei, SN12, geeignet für SLW 60,
bestehend aus geraden Rohren sowie Form- und
Passstücken auf den vorbereiteten Untergrund planmäßig
in jeder zulässigen Tiefe verlegen.  Verlegevorschrift
des Herstellerwerkes beachten.
Rohrverbindung : vorgefertigte Verbindungen mit Muffen
und Dichtringen;
HS-Rohre Fa. Funke, AWADUKT-Rohre, Fa. Rehau oder
gleichwertig;
Farbe wahlweise für Trennsystem orange und blau

DN 200
Menge: 30,000 m

**2.140 PVC-Rohre DN 160**
wie Pos. 02.0130, jedoch Rohre DN 160
Menge: 5,000 m

**2.150 Abzweige PVC-U/PP**
Abzweig DN 200/160, sonst wie Pos. 02.0130
Menge: 2,000 St

**2.160 Sonstige Formstücke, PVC-U/PP**
Bogen DN 160, sonst wie Pos. 02.0130
Menge: 5,000 St

**2.170 Sonstige Formstücke, PVC-U/PP**
Doppelmuffe DN 160, sonst wie Pos. 02.0130
Menge: 5,000 St

**2.180 Herstellen von Kanalanschlüssen DN 160**
FABEKUN-Sattelstück, System Funke, AWADOCK, Fa. Rehau
o. glw. , mit gelenkiger Steckmuffe (Kugelgelenk),
abwinkelbar von 0-13°, zum nachträglichen Anschluss von
Rohren aus PVC-U oder PP nach DIN EN 1401 (z.B.
HS-Rohre) an Abwasserrohre aus Beton, Stahlbeton,
Kunststoff-Rohren und allen glattwandigen Kanalrohren
über 30 mm Wanddicke gem. DIN 4032/35, liefern und
einbauen. Im Einheitspreis ist der fachgerechte
Anschluss Kernbohrgerät am Hauptkanal einzurechnen.
Die Verarbeitungsvorschriften des Herstellers sind zu
beachten.
Der Anschluss ist setzungssicher von der Grabensohle
her zu unterbauen.
Die angegebene Nennweite bezeichnet das Rohr, welches
angeschlossen wird.
DN 160
Menge: 2,000 St

**2.190 Verbesserung der Grabensohle und Umhüllen von Rohrleitungen D150**
nach DIN EN 1610, Abschnitt 7 und ATV  Arbeitsblatt A
139
Verbesserung der Grabensohle 15 cm stark
Auflager in der angegebenen Stärke herstellen,
Lagermulden ausbilden. Einbringen und verdichten der
Unterlage, wenn die Grabensohle für unmittelbare
Rohrlagerung ungeeignet ist. Leitungszone hinterfüllen
und Rohre bis mindestens 30 cm über Rohrscheitel
überdecken.  Das Material beidseitig der Leitung
gleichzeitig lagenweise einbauen, hinterstampfen und
verdichten.
Die Schütthöhen richten sich nach dem verwendeten Boden
und dem Verdichtungsgerät und dürfen 30 cm nicht
überschreiten.
Proctordichte: Dpr = 95 % (nichtbindige Böden)
  Dpr = 92 % (bindige Böden)
Im Auflagerbereich muss das eingebaute Material
mindestens die gleiche Dichte erhalten wie der Boden
unter der Rohrsohle.
Die Muffen sind in ausreichendem Umfang bis nach der
Dichtheits- bzw.  Druckprüfung
freizuhalten und danach in gleicher Weise zu
hinterstampfen und zu überdecken.
Das Material muss frei von aggressiven Bestandteilen
sein; Kornanteil gem. DIN 18196:
<0,063 mm, 5  15 M%
Der Einbau ist durch Lieferscheine nachzuweisen.

Mit Sand-Splitt-Schottergemisch 0/16,
1 x gebrochen oder Kiessand 0/16
Umrechnungsfaktor cbm = 2,15 to

Rohre DN 150
Menge: 5,000 m

**2.200 Verbesserung der Grabensohle und Umhüllen von Rohrleitungen D200**
wie Pos. 02.0190, jedoch Rohre DN 200
Menge: 30,000 m

**2.210 Straßenabläufe VIATOP oder gleichwertig**
liefern und versetzen.
Der Aushub wird nach Pos. 02.0040 vergütet.  Betonteile
nach DIN 4052, D 450 mm,
Ablauf komplett aus Boden, Schaft ohne Tragnocken,
Auflagering, Eimer und Aufsatz
nach DIN 1213, glattschaftiger Rahmen, Rahmen und
Rosteinsatz aus Kugelgraphitguss (GGG) ISO 1083, mit
frei lagerndem Gelenk, mit Schnappverschluss,
Rosteinsatz mit Sicherheitsschlitzsystem und
rutschsicherer Oberfläche, Rahmen und Rost mit
Beschichtung. Klasse C bzw. D wie nachstehend
gefordert.

Hohe Form mit einfachem Rost,
Klasse D 400, DIN EN 124, 500 x 500 mm, Pultform
Menge: 2,000 St

### 3 Freimachen und Herstellen der Verkehrsflächen

**3.10 Herausnehmen von Randsteinen**
einschl. etwa vorhandenen Unter- und Keilbeton.
Material wird Eigentum des AN und ist zu beseitigen.
Menge: 5,000 m

**3.20 Herausnehmen von Rabattsteinen**
Im Bereich des Gehweges und entlang von
Vorgartenmauern, sonst wie Pos. 3.0010
Menge: 15,000 m

**3.30 Herausnehmen von Pflasterzeilen Granit, 1 Reihe**
Im Bereich des Gehweges und entlang von
Vorgartenmauern, sonst wie Pos. 3.0010
Menge: 80,000 m

**3.40 Herausnehmen von Pflasterzeilen Granit, 3 Reihen**
Im Bereich des Gehweges und entlang von
Vorgartenmauern, sonst wie Pos. 3.0010
Menge: 45,000 m

**3.50 Rinnen ausbauen**
Vorhandene Entwässerungsrinnen NW 200 freilegen
ausbauen und entsorgen, einschl. vorhandener Keil - und
Unterbeton.

Material wird Eigentum des AN und ist zu entsorgen.
Menge: 8,000 m

**3.60 Treppe Eingang ausbauen**
Vorhandene Eingangstreppe, 2-stufig, Breite 2 m einschl
.vorhandenem Unterbeton und Bewehrung ausbauen,
Material wir Eigentum der AN und ist zu entsorgen
Menge: 1,000 psch

**3.70 Vorhandenes Betonpflaster ausbauen und beseitigen**
Vorhandenes Betonpflaster im Splittbett verlegt;
Steinformate 12/12, 12/16 + 12/24 cm, 8 + 10 cm stark,
aufnehmen, laden abfahren und entsorgen.

Material wir Eigentum, des AN und ist zu beseitigen.
Menge: 165,000 m²

**3.80 Frostschutz- und Mineraltragschicht Fahrgasse**
nach ZTVT  StB, güteüberwacht, Einbaudicke nach
Zeichnung/ Unterlagen des AG, Baustoffgemisch, Körnung
0/45, liefern, profilgerecht ein bauen und verdichten.
EV2 Frostschutzschicht 120 MN / qm; EV2
Schottertragschicht 150 MN / qm
Menge: 200,000 to

**3.90 Asphalttragschicht AC 32 T S**
Asphalttragschicht aus Asphalttragschichtmischgut
AC 32 T S herstellen.
In Verkehrsflächen der Belastungsklasse 1.8'
Einbaumenge = 240 kg/qm
Bindemittel = 50/70.
Fremdfüller = Kalksteinfüller Kategorie CC 90.

in einer Lage liefern und einbauen; Fahrbahn ganze
Breite.
Menge: 225,000 m²

**3.100 Ausgleichsmischgut Asphaltbinder AC 16 B S**
nach ZTV-Asphalt-StB, Asphaltbinder AC 16 B S, für
Fahrbahnanschlüsse, in einer Lage liefern und einbauen,
sonst wie Pos. 04.0070

nach ZTV-Asphalt-StB, Asphaltbinder 0/16, für
Fahrbahnanschlüsse, in einer Lage liefern und einbauen,
sonst wie Pos. 3.0090
Menge: 2,000 to

**3.110 Reinigen und bitumenhaltiges Bindemittel aufsprühen**
bituminöse Flächen vor dem Einbau der Deckschicht
reinigen und mit  Bindemittel PmOBArtCZU6OK
vorspritzen. Bindemittelmenge 0,15 kg / qm
Menge: 225,000 m²

**3.120 Oberflächenabschluß der Fahrbahn**
Asphaltdeckschicht aus Asphaltbeton für
Asphaltdeckschichten
AC 8 D S herstellen.
In Verkehrsflächen der Belastungsklasse 3.2
Einbaumenge = 90 kg/m2.
Bindemittel = 25/55-55 A.
Grobe Gesteinskörnung = Kategorie PSV '48 '
Fremdfüller = Kalksteinfüller Kategorie CC 90.

liefern und einbauen
Fahrgasse
Menge: 225,000 m²

**3.130 Abstreumaterial aufbringen**
Abstreumaterial gleichmäßig auf die noch warme
Oberfläche der Deckschicht aufbringen und einwalzen.
Nicht gebundenes und gelöstes Material entfernen
Edelbrechsand/Splitt 1/3
Aus Gestein wie Edelsplitt der Deckschicht
Abstreumenge: 1,0 kg / qm
Fläche maschinell abstreuen
Menge: 225,000 m²

### 4 Hofbereich und Gehwege

**4.10 Kornabgestuftes Gemisch, gebrochen**
wie Pos. 03.0080,  jedoch im Gehwege und Hofbereich
liefern, profilgerecht einbauen und verdichten.
Menge: 430,000 to

**4.20 Bituminöse Tragschicht für Gehwege und Höfe**
in Streifen 0.40 -2,50 m Breite wie Pos.03.0090, jedoch
190 kg/qm
Menge: 45,000 m²

**4.30 Oberflächenabschluß der Gehwege und Höfe**
wie Pos. 03.0120, jedoch Körnung 0/5 mm, Einbaugewicht
55 kg/qm einschl. Ansprühen der bituminösen Flächen, 15
g/qm
Menge: 45,000 m²

### 5 Nebenanlagen

**5.10 Höhenmäßiges Versetzen der Abdeckungen**
der  Wasserleitungs- und Kanalisationsschächte
Die Schachtabdeckungen der Wasserversorgungsleitung und
die Kontrollschächte der Kanalisation sind entsprechend
der neuen Höhenlage der  Fahrbahn zu versetzen. Im
Einheitspreis inbegriffen ist das erforderliche Unter
mauern bzw. Senken der Abdeckungen, einschl. Lieferung
des Materials bis 15 cm Höhe.
Menge: 2,000 St

**5.20 Liefern und Verlegen von Kabelschutzrohren DN 63 mm**
für  Straßenbeleuchtungskabel im Schulterbeton  der
Randsteine und 1-Zeiler, einschl. Einziehen eines
Zugdrahtes; erforderlicher Mehrbeton ist einzurechnen.
Glattwandige Schutzrohre aus PVC oder PEHD, wahlweise
als Stangen- oder Ringbundware, einschl. der
erforderlichen Verbindungsteile
Menge: 80,000 m

**5.30 Liefern und Versetzen von PeHD-Rohren**
Dn 30 cm, 1,0 m lang als Lichtmastenfundamente einschl.
Erdaushub und Beton
Menge: 1,000 St

**5.40 Liefern und Verlegen von Pe- Rohren DN 10 cm**
als Straßenüberquerung einschl. Betonummantelung und
Zugdraht. Der erforderliche Aushub ist einzurechnen.
Aushubtiefe 60 cm.
Menge: 5,000 m

**5.50 Naht in Asphaltdeckschicht herstellen**
Schneiden bituminöser Beläge mit Fugenschneidgerät bis
5 cm Dicke Nahtflanke herstellen und behandeln.
Längsnaht, Nähte im Aufweitungsbereich und Quernaht am
Ausbauanfang und Ausbauende.
Nahtfläche mit einer kaltverarbeitbaren
polymerbitumenhaltigen Masse (z.B. TOK-Plast oder
gleichwertig) volldeckend maschinell auftragen.
Menge 30 g/m je cm Schichtdicke
Dicke der Schicht über 3,5 bis 4,5 cm.
Menge: 10,000 m

**5.60 Rohrhülsen zur Aufnahme von Rohrpfosten**
Lieferung bauseits, D 80 mm, Länge 60 cm
in Beton lotrecht versetzen, Beton und erforderlicher
Aushub ist in den Einheitspreis einzurechnen
Menge: 3,000 St

### 6 Ausstattung der Verkehrsflächen

**6.10 Gerade Leistensteine aus Granit**
DIN 482 Ventina Granitborde  B 6, 12 x 25 x 100 cm,
gesägte Ausführung, gestockte Sichtseiten, mit 1
Schnurkante und 1 Phase liefern und auf ein 10 cm
starkes Fundament aus Beton C 25/30 durchgehend ca. 20
cm breit bis 10 cm unter Randsteinoberkante
hinterbetoniert versetzen. Die Bordhöhe ist genau
einzuhalten.
Menge: 80,000 m

**6.20 Leistensteine aus Granit**
als Kurvensteine in den Radien 1,0 bis 15,0 m
sonst wie Pos. 06.0010
Menge: 15,000 m

**6.30 Gerade Leistensteine aus Granit, Tiefbord**
wie Pos. 06.0010, jedoch Tiefbordstein
Menge: 30,000 m

**6.40 Gehrungschnitte als Zuschlag**
zu Pos. 06.0010, 06.0020 + 06.0030
Menge: 5,000 St

**6.50 Pflasterstreifen herstellen 1-reihig**
Pflasterstreifen nach dem "Merkblatt für den Bau von
Fahrbahndecken aus Natursteinpflaster" bzw. dem "
Merkblatt für die Herstellung von Betonsteinpflaster"
herstellen,
-  als Randeinfassung im Bereich der Fahrbahn,
Parkbuchten und Gehwege,
- Großpflastersteine 1  I DIN 18502  Granit 15/17 cm,
einfarbig, mit gerader Kante und gestockter Oberfläche
- Breite des Pflasterstreifens 1 Reihe,
- Fugen mit cds-Durit-Beton 0-3 P/ST verfüllen,
überschüssiges Material entfernen,
- Unterboden C 25/30,
 Dicke in verdichtetem Zustand 10 cm,
- Rückenstütze aus Beton C 25/30, 10 cm.
Menge: 190,000 m

**6.60 Verbundsteinpflaster herstellen**
Flächensystem SCADA Mehrsteinsystem Typ B

Produkte aus TÜV zertifizierter, CO2 neutraler
Produktion
Pflaster aus Beton nach DIN EN 1338 (Länge/Dicke =4)
Platten aus Beton nach DIN EN 1339 (Lange/Dicke >4)

SCADA Betonpflaster/ -platte
Pflasterdecke aus Betonpflaster DIN EN 1338 und
Betonplatte DIN EN 1339,
mit Fase,
mit Verzahnungssystem VZ4 (4,0 cm Raster) oder
Verzahnungssystem VZ5 (5,0 cm Raster)
liefern und nach DIN 18 318 verlegen,
in profilgerechter Lage (Oberflache Pflaster/Platte 2,0
cm von Sollhöhe),
eben (Ebenheit bei 4 m Messstrecke 1,0 cm) mit einer
Querneigung = 2,5 %
**bzw. = 2,0 % gem. Merkblatt für Flächenbefestigung
mit Großformaten (M FG 2013)

Formate/Rastermaße
Länge in cm
Breite in cm
Dicke in cm
Klasse Biegezugfestigkeit charakt.
Mittelwert Klasse 3 in MPa
Norm
36,0 24,0 12,0 KDI - DIN EN 1338
24,0 24,0 12,0 KDI - DIN EN 1338
32,0 16,0 12,0 KDI - DIN EN 1338
24,0 16,0 12,0 KDI - DIN EN 1338
16,0 16,0 12,0 KDI - DIN EN 1338

Verlegemuster
Läuferverband alle Formate

Allgemeine Produktmerkmale
Farben
Muschelkalk DTE

Material
Vorsatzbeton aus farbechten Natursteinkörnungen und
UV-beständigen Farbpigmenten;
Kernbeton mit hochfesten Quarz-, Granit- oder
Basaltzuschlägen (kein Kalkstein)

Rutschhemmung
ferro DTE700 (edelstahlkugelgestrahlt und beschichtet)
Bewertungsgruppe R11 (nach DIN 51130)
USRV (DIN EN 1339:2003): = 50,0

Qualität+
Hydrothermale Nachbehandlung im Produktionsprozess zur
Qualitätssicherung

Oberflächenschutz DTE700
Chemisch, physikalische Dauerversiegelung des Kern- und
Vorsatzbetons mit einer zweilagig, transparenten
UV-beständigen Beschichtung

Witterungswiderstand
Masseverlust = 0,1 kg/m2 (außer pur Oberflächen)
(SOLL gem. DIN EN 1338/1339: Masseverlust =1,0 kg/m2)

Abriebwiderstand
= 18,5mm
(SOLL gem. DIN EN 1338/1339: = 20 mm)

Gilt für DIN EN 1338 Pflastersteine aus Beton
Festigkeit/Spaltzugfestigkeit
Tchar = 4,5 MPa, Einzelwert = 4,0 MPa, Bruchlast = 500
N/mm2
(SOLL gem. DIN EN 1338: Tchar = 3,6 MPa, Einzelwert =
2,9 MPa, Bruchlast =250 N/mm2)

Maximale Differenzen bei der Messung der Diagonalen
TL-Pflaster Klasse 3, Kennzeichnung L
Diagonale = 850 mm: Maximale Differenz 2 mm
Diagonale > 850 mm: Maximale Differenz 4 mm
(SOLL gem. TL-Pflaster Klasse 2, Kennzeichnung K
Diagonale = 850 mm: Maximale Differenz 3 mm
Diagonale > 850 mm: Maximale Differenz 6 mm)

Qualitätsanforderungen sind jederzeit mit
Prüfzeugnissen des Herstellers
durch den Bieter nachzuweisen.

Liefernachweis
GODELMANN GmbH & Co. KG
Zweigniederlassung
Gerhard Klötzl
Maria-Merian-Straße 19
73230 Kirchheim unter Teck
Tel. 0 151/15058038
Fax 0 70 21/737 80 20
gerhard.kloetzl@godelmann.de
www.godelmann.de

Einschließlich Bettung
gem. TL Gestein-StB 04 + TL Pflaster-StB 06 +
Pflaster-StB 06

Material
Brechsand-Splitt-Gemisch (Hartgestein)
SZ 8/12 < 18 % (Schlagzertrümmerungswert)
nach Anforderungen der Belastungsklasse ...,
RStO 2012

Körnung
B0-4G mm oder B0-5G mm (oder B0-8G mm)
(nicht Zutreffendes streichen)

Bettungsdicke
2 - 4 cm verdichtet

Einschließlich Verfugung
gem. TL Gestein-StB 04 + TL Pflaster-StB 06 + ZTV
Pflaster StB 06

Material
Brechsand-Splitt-Gemisch (Hartgestein)
SZ 8/12 < 18 % (Schlagzertrümmerungswert)
nach Anforderungen der Belastungsklasse ...,
RStO 2012

Körnung
F0-4G (oder F0-5G mm)
(nicht Zutreffendes streichen)

Pflaster liefern und verlegen einschl. aller
Materialien und Nebenleistungen
Menge: 230,000 m²

**6.70 Rasenpflaster herstellen**
Liefern und Verlegen  von Rasenpflaster für Parkplätze;
Fa. Godelmann, NL Kirchheim,
TETRAGO Fugenstein,
Steinformat 20x20, Dicke 10 cm;
Fugenbreite 30 mm;
Oberfläche nativo-grau;
begrünter Belag.
Die Steine sind auf einer Bettung aus Splitt der
Körnung 2 -5 mm in 3.5 cm Stärke im Reihenverband zu
verlegen, Rasenfuge mit einem Vegetationssubstrat
verfüllen und mit geeigneten Gummirollen-Rüttler
abzurütteln. Nach dem Rütteln sind die Rasenfugen
nochmals bis dicht unter die Oberkante nachzufüllen.
Anschlüsse an Begrenzungen. Schrägen und Rundungen
werden nicht gesondert vergütet und sind in den Preis
einzurechnen.
Menge: 100,000 m²

**6.80 Zuschlag für Abtrennung der Parkplätze**
Zuschlag zu Pos. 06.0060 + 06.0070
für das Abtrennen der Parkplätze mit einer Steinreihe
aus anthrazit-farbenen Steinen
Menge: 75,000 m

**6.90 Pflaster schneiden**
für  besonderes Schneiden der Pflastersteine im
Randbereich, Steinstärke 12 cm;
Menge: 190,000 m

**6.100 Rollschicht herstellen**
äußere Pflasterreihe 20 cm breit mit 10 cm Unterbeton
C20/25 und einseitigem Keilbeton herstellen.
Menge: 25,000 m

**6.110 Flexible Randeinfassung aus verzinktem Stahl**
Flexible Randeinfassung aus Stahl  feuerverzinkt nach
DIN EN, Materialstärke 4 mm;
mit angeschweißten Bodenankern an der Unterseite aus
Baustahl d=12 mm, 20 cm lang, Abstand 100 cm;
Höhe 15 cm; einschl. Verbinder und Verbindungslaschen
aus feuerverzinktem Stahl und sonstiges
Befestigungsmaterial.
Randeinfassung liefern und entsprechend dem vorhandenen
Bogenverlauf pflasterbündig verlegen.
Menge: 10,000 m

**6.120 Rabattplatten Beton Einfassung Grünflächen**
Betonrabattsteine 8/25/100
auf ein Fundament von 10 cm Höhe und 20 cm Breite aus
Beton
C 25/30 flüchtig versetzen und durchgehend
hinterbetonieren,
Menge: 20,000 m

**6.130 Rampe Eingang herstellen mit Fundamentbeton**
Fundamente, einhäuptig geschalt
Fundamentbeton liefern und einbauen,
für bewehrte Einzelfundamente ca. 80 x 80 x 100 cm,
der Beton ist nach Vorschrift zu verdichten,
Zementgehalt und Kornzusammensetzung
nach DIN EN 1992 -1 -1/NA,
Bewehrung wird nach gesonderter Position vergütet,
Beton-Expositionsklasse entsprechend Bauteil,
Beton C25/30
Menge: 5,000 m³

**6.140 Betonstahl nach DIN 4858 (Rundstahl)**
Betonstahl nach DIN 4858 (Rundstahl) in allen Stärken,
liefern, schneiden und nach den statischen Plänen und
Angaben biegen, verbinden und einbauen,
einschl. aller Hilfsmittel und Nebenleistungen.
Verschnitt, Standbügel usw., werden nicht gesondert
vergütet.
Die Abrechnung erfolgt nach der Stahlliste des
Statikers,
Betonstahl 500 B (Rundstahl)
Menge: 200,000 kg

**6.150 Geschweißte Betonstahlmatten nach DIN 488**
Geschweißte Betonstahlmatten BST 500/A nach DIN 488 als
Lagermatten in unterschiedlichen Sorten,
frei Baustelle liefern, abladen und zwischenlagern.
Soweit erforderlich nach Schneideskizzen schneiden,
biegen und positionieren.
Nach Verlegeplänen sach- und fachgerecht verlegen,
einschl. aller Nebenarbeiten, wie z.B. schneiden an
Aussparungen, Abstandssicherung usw..
Abgerechnet wird das eingebaute Mattengewicht nach der
Stahlliste.
Menge: 100,000 kg

**6.160 Sitzbänke liefern und versetzen**
Sitzbank Modell SINGEN
Bank SINGEN mit Lehne (ortsfeste Montage erforderlich)
einschl. Flachstahlgestell, vorgerichtet zum
Aufduebeln.  Laenge: 2.000 mm, Sitztiefe: 500 mm,
Sitzhoehe: 480 mm Gestell: verzinkt, optional verzinkt
und pulverbeschichtet, Standardfarbe:
anthrazit-eisenglimmer, (aehnl. DB 703), Auflage mit
Lehne: 4 Rueckenleisten 55 x 55 mm, 4 Sitzleisten 100 x
55 mm / Auflage ohne Lehne: 4 Sitzleisten 100 x 55 mm
Holzart FSC-zertifiziertes Hartholz (SCS-COC-001802) /
weitere Holzarten auf Anfrage, Leisten: unbehandelt
Option: Leisten lasiert, Farbton: braun Option:
Leisten: Acryl-Kunststoff, braun Strukturoberflaeche,
mit Stahlarmierung (120 x 40 mm) Option: Gestell
verzinkt und pulverbeschichtet Farbe: weissaluminium,
aehnl. RAL 9006 Option: Gestell verzinkt und
pulverbeschichtet Farbe: gem. RAL-Karte Option:
Schrauben zur ortsfesten Montage zum Einbetonieren,
M10x140mm Option: Schrauben zur ortsfesten Montage zum
Aufduebeln, M8x100mm Bezugsquelle: Nusser Stadtmoebel
GmbH & Co. KG Max-Eyth-Strasse 33 71364 Winnenden
Telefon: 07195 / 693-111 Telefax: 07195 / 693-123
e-mail: nusser@stadtmoebel.de Internet:
www.stadtmoebel.de

Sitzbank liefern und versetzen
Menge: 2,000 St

**6.170 Betonpalisaden liefern und versetzen**
KLASSIKLINE PALISADEN

Produkt aus TÜV zertifizierter, CO2 neutraler
Produktion
Gartengestaltungselement  aus Beton DIN EN 13198

Hangsicherung aus PALISADEN
Gartengestaltungselement gemäß DIN EN 13198
Als Fertigelement aus Beton C 35/45, ohne Armierung.
liefern und einbauen.

KLASSIKLINE Palisade
Normalstein: zwei bruchraue Sichtseiten, bruchraue
Kopfseite
Anfangsstein: zwei bruchraue Sichtseiten, bruchraue
Kopfseite
eine Sichtseite gestrahlt (ferro)
Formate/Rastermaße
Länge
in cm
Breite
in cm
Höhe
in cm

Kanten

DIN EN
15,0
15,0
100,0
bruchrau
13198

KLASSIKLINE-Palisade - allgemeine Produktmerkmale
Farben
Muschel-Kalk nuanciert

Material
Durchgängig ausgewählte und farblich abgestimmte
Natursteinedelsplitte,
UV-beständige Eisenoxidfarben.
Besonders hohe Betongüte durch hochfeste Quarz-, Granit
oder Basaltzuschläge.

Oberflächen und Kantenbearbeitung
linear (bruchraue Oberfläche, scharfkantige
Eckausbildung)

Qualitätsanforderungen sind jederzeit mit
Prüfzeugnissen des Herstellers durch den Bieter
nachzuweisen.

Liefernachweis

GODELMANN GmbH & Co. KG
Zweigniederlassung
Maria-Merian-Straße 19
73230 Kirchheim unter
Teck
Tel. 0 70 21/737 80 0
Fax 0 70 21/737 80 20

gerhard.kloetzl@godelma
nn.de
www.godelmann.de

Betonpalisaden liefern
und auf ein 20 cm
starkes Fundament aus
Beton C25/30 versetzen
und seitlich anbetonieren
einschl aller
Nebenleistungen

Aufmaß horizontale
Länge m
Menge: 4,000 m

### 7 Arbeiten auf Nachweis

*Hinweis*
Taglohnarbeiten
müssen von der Bauaufsicht genehmigt sein; sie sind vom
Auftragnehmer zu rapportieren. Die Rapporte sind der
Bauaufsicht sofort
zur schriftlichen Anerkennung vorzulegen. Später
vorgelegte Rapporte
werden nicht anerkannt. Die Stundensätze müssen
sämtliche Lohn- und
Lohnnebenkosten, Gerätebenützung und die
Arbeitsaufsicht enthalten.

**7.10 Schachtmeister**
Menge: 5,000 Std

**7.20 Vorarbeiter**
Menge: 5,000 Std

**7.30 Facharbeiter**
Menge: 5,000 Std

**7.40 Helfer**
Menge: 5,000 Std

*Hinweis*
Gerätestunden
einschl. Bedienung und Zuschläge
Einsatz wie bei Pos. 7

**7.50 Walzenstunde 10 to Walze**
Menge: 5,000 Std

**7.60 Walzenstunde 3 to Walze**
Menge: 5,000 Std

**7.70 Baggerstunde bis 0,5 cbm**
Menge: 2,000 Std

**7.80 Baggerstunde 0,5 -0,7 cbm**
Menge: 2,000 Std

**7.90 Baggerstunde über 0,7 cbm**
Menge: 2,000 Std

**7.100 LKW -Stunde 8 to**
Menge: 2,000 Std

**7.110 LKW-Stunde 14 to**
Menge: 2,000 Std

**7.120 LKW-Stunde 16 to**
Menge: 2,000 Std

**7.130 Schaufellader**
Menge: 5,000 Std

**7.140 Grader**
Menge: 2,000 Std

**7.150 Kompressor mit Hammer**
Menge: 5,000 Std

USt %: 19,00
